# Zócalo TS Pletina fijación al suelo - de Rittal

- Propiedad del archivo: CONSTRUNARIO
- Formato: FIEBDC-3/2012
- Programa: Construnario Versión 3.51
- Fecha de los precios: 18/03/2019
- Divisa: EUR

**SZ2817000** u Zócalo TS Pletina fijación al suelo - de Rittal
Accesorios para armarios, Suelo zócalo TS Pletina fijación al suelo para ·Zócalo TS ·Zócalo, completo Para la fijación del zócalo sin desplazar el armario o la combinación ensamblada. Para tornillos de fijación de hasta 12 mm Ø. Material: Chapa de acero Superficie: Galvanizada Código EAN: 4028177032835 Código eCl@ss 4.1: 27188101 Código eCl@ss 5.1: 27182092 Código eCl@ss 6.0: 27182092 Código eCl@ss 7.0: 27189234 Código eCl@ss 8.0: 27189234 Código ETIM 3.0: EC000721 Código ETIM 4.0: EC002625 Código ETIM 5.0: EC002625 Código ETIM 6.0: EC002625
