# Zócalo TS Elemento nivelación 200mm - de Rittal

- Propiedad del archivo: CONSTRUNARIO
- Formato: FIEBDC-3/2012
- Programa: Construnario Versión 3.51
- Fecha de los precios: 18/03/2019
- Divisa: EUR

**SZ2892000** u Zócalo TS Elemento nivelación 200mm - de Rittal
RITTAL Accesorios para armarios, Suelo zócalo TS Elemento nivelación 200mm para zócalo TS Para compensar irregularidades del suelo en el lugar de ubicación de hasta máx. 15 mm. El montaje se realiza a través de la cantonera del zócalo. Ajuste con llave hexagonal SW 19. Ventajas: ·El desplazamiento de las puertas a causa de las irregularidades del suelo puede corregirse. ·Montaje en el armario equipado, no es necesario planificar la nivelación con antelación. Carga estática máx. permitida: 2500 N por elemento de nivelación (debe comprobarse la capacidad de carga de la base). Unidad de envase: Incluye material de fijación Código EAN: 4028177623798 Código eCl@ss 4.1: 27188101 Código eCl@ss 5.1: 27189235 Código eCl@ss 6.0: 27189235 Código eCl@ss 7.0: 27182003 Código eCl@ss 8.0: 27182003 Código ETIM 3.0: EC000721 Código ETIM 4.0: EC000721 Código ETIM 5.0: EC002620 Código ETIM 6.0: EC000721
