# Cubiertas para panel para ventiladores - de Rittal

- Propiedad del archivo: CONSTRUNARIO
- Formato: FIEBDC-3/2012
- Programa: Construnario Versión 3.51
- Fecha de los precios: 07/03/2019
- Divisa: EUR

**FB7507760** u Cubiertas para panel para ventiladores - de Rittal
para FlatBox Para cubrir los paneles para ventiladores no utilizados al incorporar motores de ventilador en la FlatBox. Material: Chapa de acero Superficie: Texturizada Color: RAL 7035 Unidad de envase: Incl. material de fijación. Código EAN: 4028177550841 Código eCl@ss 4.1: 27180702 Código eCl@ss 5.1: 27180705 Código eCl@ss 6.0: 27180705 Código eCl@ss 7.0: 27189272 Código eCl@ss 8.0: 27189272 Código ETIM 3.0: EC000331 Código ETIM 4.0: EC000331 Código ETIM 5.0: EC000331 Código ETIM 6.0: EC000331
