# Módulo ventilador TS IT MAX 3 ventiladores - de Rittal

- Propiedad del archivo: CONSTRUNARIO
- Formato: FIEBDC-3/2012
- Programa: Construnario Versión 3.51
- Fecha de los precios: 07/03/2019
- Divisa: EUR

**LZ5502010** u Módulo ventilador TS IT MAX 3 ventiladores - de Rittal
Para una ventilación activa del TS IT. Código EAN: 4028177679245 Código eCl@ss 4.1: 27188101 Código eCl@ss 5.1: 27189224 Código eCl@ss 6.0: 27189224 Código eCl@ss 7.0: 27400604 Código eCl@ss 8.0: 27189272 Código ETIM 3.0: EC000322 Código ETIM 4.0: EC000331 Código ETIM 5.0: EC000331 Código ETIM 6.0: EC000331
