# Ventilador 230V 50/60HZ - de Rittal

- Propiedad del archivo: CONSTRUNARIO
- Formato: FIEBDC-3/2012
- Programa: Construnario Versión 3.51
- Fecha de los precios: 07/03/2019
- Divisa: EUR

**LÜ3164230** u Ventilador 230V 50/60HZ - de Rittal
Ventilador de techo para áreas de oficina con muy bajo nivel de ruido (40 dB) y alto caudal (soplado libre 1500 m3/h). Código EAN: 4028177309494 Código eCl@ss 4.1: 27188101 Código eCl@ss 5.1: 27180707 Código eCl@ss 6.0: 27180707 Código eCl@ss 7.0: 27180716 Código eCl@ss 8.0: 27180716 Código ETIM 3.0: EC000320 Código ETIM 4.0: EC000320 Código ETIM 5.0: EC000320 Código ETIM 6.0: EC000320
