# Patch-panels - de Rittal

- Propiedad del archivo: CONSTRUNARIO
- Formato: FIEBDC-3/2012
- Programa: Construnario Versión 3.51
- Fecha de los precios: 07/03/2019
- Divisa: EUR

**LZ7462000** u Patch-panels - de Rittal
Patch-Panel para cajas de empalme de F.O. para acoplamientos ST, SC, E-2000 y E-2000 Duplex. Código EAN: 4028177130746 Código eCl@ss 4.1: 27180101 Código eCl@ss 5.1: 27180204 Código eCl@ss 6.0: 27180204 Código eCl@ss 7.0: 27180208 Código eCl@ss 8.0: 19170113 Código ETIM 3.0: EC000058 Código ETIM 4.0: EC001130 Código ETIM 5.0: EC001130 Código ETIM 6.0: EC001130
