# Caja mural o de pie FlatBox con guías perfil de 19" 600x492x600 - de Rittal

- Propiedad del archivo: CONSTRUNARIO
- Formato: FIEBDC-3/2012
- Programa: Construnario Versión 3.51
- Fecha de los precios: 07/03/2019
- Divisa: EUR

**FB7507110** u Caja mural o de pie FlatBox con guías perfil de 19" 600x492x600 - de Rittal
RITTAL Caja mural o de pie FlatBox con guías perfil de 19" 600x492x600 Embalaje pequeño - gran potencia. Ahorro de tiempo, flexible, ingenioso. -Aplicación flexible como caja mural o de pie. -Las medidas de anchura y profundidad de máx. 700mm. generan un amplio espacio para el cableado o la electrónica de red. -Rápido montaje sin herramientas. -Equipamiento del sistema en el armazón abierto de 19". Material: -Chapa de acero. -Cristal: cristal de seguridad monocapa, 3 mm. Superficie: Texturizada. Color: RAL 7035 Atención: -Profundidad máx. de montaje: Pr. - 112mm. -Distancia máx. entre niveles en dos niveles de 19": Pr. - 126mm. Unidad de envase: -Caja con embalaje compacto. -1 pieza mural. -2 soportes básicos. -2 chapas de techo/suelo, con escotaduras para la entrada de cables, con escobillas. -2 guías perfil de 19" (de 6 y 9 UA). -1 marco de montaje de 19" (a partir de 12 UA). -4 pies de nivelación (a partir de 12 UA). -2 laterales, con cierre. -1 puerta transparente, con cierre de seguridad 3524 E, sentido de abertura de la puerta a elegir. -Elementos de unión para el montaje rápido sin herramientas. -Juego de puesta a tierra para una puesta a tierra adecuada de todas las piezas de la caja. Código EAN: 4028177551442 Código eCl@ss 4.1: 27180101 Código eCl@ss 5.1: 27180204 Código eCl@ss 6.0: 27180204 Código eCl@ss 7.0: 27180208 Código eCl@ss 8.0: 27180208 Código ETIM 3.0: EC000058 Código ETIM 4.0: EC002500 Código ETIM 5.0: EC002500 Código ETIM 6.0: EC002500
