# Guía deslizante - de Rittal

- Propiedad del archivo: CONSTRUNARIO
- Formato: FIEBDC-3/2012
- Programa: Construnario Versión 3.51
- Fecha de los precios: 18/03/2019
- Divisa: EUR

**LZ7402000** u Guía deslizante - de Rittal
RITTAL Accesorios para armarios Técnica equipamiento 19", Data Rack guía deslizante continua para dos planos de fijación de 482,6 mm (19?) Para soportar componentes de elevado peso en el Data Rack. La medida de fijación de la guía deslizante se ha seleccionado para que pueda combinarse con bandejas para aparatos en pulgadas de 500 mm de profundidad. Distancia de fijación de los planos en pulgadas 350 mm. Requisito previo: Segundo plano de fijación Material: Chapa de acero, galvanizada Accesorios: Bandeja para aparatos de 500 mm de profundidad Código EAN: 4028177187177 Código eCl@ss 4.1: 27188101 Código eCl@ss 5.1: 27182504 Código eCl@ss 6.0: 27182504 Código eCl@ss 7.0: 27182590 Código eCl@ss 8.0: 27400501 Código ETIM 3.0: EC000325 Código ETIM 4.0: EC000386 Código ETIM 5.0: EC002620 Código ETIM 6.0: EC000386
