# Estribo de unión - de Rittal

- Propiedad del archivo: CONSTRUNARIO
- Formato: FIEBDC-3/2012
- Programa: Construnario Versión 3.51
- Fecha de los precios: 18/03/2019
- Divisa: EUR

**DR7494000** u Estribo de unión - de Rittal
RITTAL Accesorios para armarios Técnica equipamiento 19", Data Rack conjunto de unión Para el ensamblaje de racks de distribución o para la conducción de cables entre Data Racks. Datos técnicos: Longitud: 53 mm Color: RAL 7035 Código EAN: 4028177131187 Código eCl@ss 4.1: 27188101 Código eCl@ss 5.1: 27189204 Código eCl@ss 6.0: 27189204 Código eCl@ss 7.0: 27182590 Código eCl@ss 8.0: 27189263 Código ETIM 3.0: EC000325 Código ETIM 4.0: EC002622 Código ETIM 5.0: EC002622 Código ETIM 6.0: EC002622
