# Válvula de expansión TX3-M39 - de Rittal

- Propiedad del archivo: CONSTRUNARIO
- Formato: FIEBDC-3/2012
- Programa: Construnario Versión 3.51
- Fecha de los precios: 07/03/2019
- Divisa: EUR

| Código | Ud | Descripción |
|---|---|---|
| RÜ3396210 | u | Válvula de expansión TX3-M39 - de Rittal |
