# Interruptor de boya T-201/110 400/3/50-60HZ - de Rittal

- Propiedad del archivo: CONSTRUNARIO
- Formato: FIEBDC-3/2012
- Programa: Construnario VersiĆ³n 3.51
- Fecha de los precios: 06/03/2019
- Divisa: EUR

| Código | Ud | Descripción |
|---|---|---|
| SK3398108 | u | Interruptor de boya T-201/110 400/3/50-60HZ - de Rittal |
