# Indicador del nivel del agua LEM5M SP FL 1 - de Rittal

- Propiedad del archivo: CONSTRUNARIO
- Formato: FIEBDC-3/2012
- Programa: Construnario VersiĆ³n 3.51
- Fecha de los precios: 06/03/2019
- Divisa: EUR

| Código | Ud | Descripción |
|---|---|---|
| R3396467 | u | Indicador del nivel del agua LEM5M SP FL 1 - de Rittal |
