# Cable básico para display, 1500 mm, 0,22 - de Rittal

- Propiedad del archivo: CONSTRUNARIO
- Formato: FIEBDC-3/2012
- Programa: Construnario Versión 3.51
- Fecha de los precios: 06/03/2019
- Divisa: EUR

| Código | Ud | Descripción |
|---|---|---|
| SK3397869 | u | Cable básico para display, 1500 mm, 0,22 - de Rittal |
