# Ventilador Mini, 60x60x25, 4mm - de Rittal

- Propiedad del archivo: CONSTRUNARIO
- Formato: FIEBDC-3/2012
- Programa: Construnario Versión 3.51
- Fecha de los precios: 05/03/2019
- Divisa: EUR

**LÜ3236124** u Ventilador Mini, 60x60x25, 4mm - de Rittal
RITTAL Ventilador Mini, 60x60x25,4mm Ventilador compacto de corriente continua para la refrigeración de cajas y componentes instalados en cajas. Datos técnicos: -Tensión de servicio: 24 V (c.c.) -Potencia: 1 W -Caudal de aire (soplado libre): 21 m3/h -Nivel de ruido (soplado libre): 20 dB (A) -Temperatura de servicio: 20°C hasta +70°C Unidad de envase: -Ventilador -Tornillos de fijación -Protección contra contactos Código EAN: 4028177637603 Código eCl@ss 4.1: 27180702 Código eCl@ss 5.1: 27180705 Código eCl@ss 6.0: 27180705 Código eCl@ss 7.0: 27180716 Código eCl@ss 8.0: 27180716 Código ETIM 3.0: EC000320 Código ETIM 4.0: EC000320 Código ETIM 5.0: EC000320 Código ETIM 6.0: EC000320
