# Ventilador para interior armario, caudal aire 160m³/h 230V - de Rittal

- Propiedad del archivo: CONSTRUNARIO
- Formato: FIEBDC-3/2012
- Programa: Construnario Versión 3.51
- Fecha de los precios: 05/03/2019
- Divisa: EUR

**LÜ3108100** u Ventilador para interior armario, caudal aire 160m³/h 230V - de Rittal
RITTAL Ventilador para interior armario, caudal aire 160m³/h 230V para TS Este ventilador para interior del armario evita la formación de focos de calor y refuerza la conducción del aire de los componentes activos de climatización instalados en el armario. Ajustable en dos ejes. Fijación al perfil del bastidor TS . Posibilidad de conexión en casacada de varios ventiladores mediante la regleta rápida de bornes. Unidad de envase: -Unidad completa a punto de conexión con ventilador radial -Bastidor -Material de fijación Código EAN: 4028177220485 Código eCl@ss 4.1: 27180702 Código eCl@ss 5.1: 27180705 Código eCl@ss 6.0: 27180705 Código eCl@ss 7.0: 27180716 Código eCl@ss 8.0: 27180716 Código ETIM 3.0: EC000320 Código ETIM 4.0: EC000320 Código ETIM 5.0: EC000320 Código ETIM 6.0: EC000320
