# Rejilla de salida frontal 2UA - de Rittal

- Propiedad del archivo: CONSTRUNARIO
- Formato: FIEBDC-3/2012
- Programa: Construnario Versión 3.51
- Fecha de los precios: 05/03/2019
- Divisa: EUR

**LÜ3176000** u Rejilla de salida frontal 2UA - de Rittal
RITTAL Accesorios General, Rejilla de salida frontal 2UA para turbinas de aire comprimido Esta rejilla de salida frontal se precisa en caso de instalación de un ventilador transversal de 482,6 mm (19?) (SK 3144.000/SK 3145.000) en la parte inferior del armario para electrónica y el aire caliente deba conducirse hacia el exterior por la parte superior del armario. El diseño de la rejilla se corresponde al de la rejilla de entrada del ventilador transversal. Estas rejillas pueden utilizarse también en caso de convección propia como simples rejillas de entrada y salida. Accesorios: Estera filtrante Código EAN: 4028177038196 Código eCl@ss 4.1: 27180702 Código eCl@ss 5.1: 27180706 Código eCl@ss 6.0: 27180706 Código eCl@ss 7.0: 27180706 Código eCl@ss 8.0: 27180706 Código ETIM 3.0: EC000855 Código ETIM 4.0: EC002513 Código ETIM 5.0: EC001350 Código ETIM 6.0: EC002513
