# SK Chiller Blue e+, 5300 W - de Rittal

- Propiedad del archivo: CONSTRUNARIO
- Formato: FIEBDC-3/2012
- Programa: Construnario Versión 3.51
- Fecha de los precios: 21/03/2019
- Divisa: EUR

**SK3334400** u SK Chiller Blue e+, 5300 W - de Rittal
Los chillers Blue e+ son eficientes, flexibles y compactos. Ofrecen una refrigeración centralizada y rentable del agua de refrigeración y alimentan con ella, entre otros, a los intercambiadores de calor aire/agua. Hasta un 70% de ahorro energético gracias a componentes con regulación de velocidad y tecnología inverter. Aprobaciones internacionales y capacidad multi-voltaje garantizan la aplicación en todo el mundo. Manejo intuitivo mediante pantalla táctil, así como inteligentes interfaces de comunicación hacen más cómodo el servicio y el análisis.
