# Técnica de filtros, esteras filtrantes 425x85x8mm - de Rittal

- Propiedad del archivo: CONSTRUNARIO
- Formato: FIEBDC-3/2012
- Programa: Construnario Versión 3.51
- Fecha de los precios: 05/03/2019
- Divisa: EUR

**LÜ3177000** u Técnica de filtros, esteras filtrantes 425x85x8mm - de Rittal
RITTAL Técnica de filtros, Esteras filtrantes 425x85x8mm para turbinas de aire comprimido De fibras sin orientación y textura progresiva. Resistentes a temperaturas de hasta 100ºC, autoextinguible clase F1 según DIN 53 438. Cara exterior: estructura abierta. Cara interior: estructura cerrada. Filtraje garantizado de prácticamente todos los tipos de polvo a partir de un tamaño de grano de 10 ìm. Material: Fibra química Para turbinas de aire comprimido/rejilla frontal de salida 2 UA SK 3144.000/SK 3145.000/SK 3176.000 Código EAN: 4028177038219 Código eCl@ss 4.1: 27180702 Código eCl@ss 5.1: 27180706 Código eCl@ss 6.0: 27180706 Código eCl@ss 7.0: 27180706 Código eCl@ss 8.0: 27180706 Código ETIM 3.0: EC000320 Código ETIM 4.0: EC002513 Código ETIM 5.0: EC002513 Código ETIM 6.0: EC002513
