# Liquid Cooling Package, Rack Top Therm LCP CW y DX, 300x2000x1200mm hasta 60kW - de Rittal

- Propiedad del archivo: CONSTRUNARIO
- Formato: FIEBDC-3/2012
- Programa: Construnario Versión 3.51
- Fecha de los precios: 07/03/2019
- Divisa: EUR

**Ri3311260** u Liquid Cooling Package, Rack Top Therm LCP CW y DX, 300x2000x1200mm hasta 60kW - de Rittal
RITTAL Liquid Cooling Package, Rack Top Therm LCP CW y DX, 300x2000x1200mm hasta 60kW Ventajas: ·Máxima eficiencia energética gracias a la técnica de ventilador EC y la regulación con orientación TI ·Escasa pérdida de presión contribuyendo a la minimización de la absorción de potencia de los ventiladores ·Óptima capacidad de adaptación a partir de una regulación dinámica del caudal de agua fría ·El uso de agua de entrada a temperaturas elevadas proporciona un aumento del freecooling reduciendo los costes ·La posibilidad de instalación modular de seis módulos de ventiladores permite adaptar la potencia de refrigeración a las necesidades reales ·Los módulos de ventiladores pueden configurarse como sistema redundante n+1 ·Conexión trifásica de serie para redundancia eléctrica ·Sensor térmico redundante de serie integrado en el lado de entrada del aire ·La separación de refrigeración y rack impide la entrada de agua en el rack para servidores ·Hasta 60 kW de potencia de refrigeración con una superficie de tan solo 0,36 m² ·La carga superficial es escasa por su bajo peso ·Posibilidad de equipar con una pantalla táctil Monitorización: Control de todos los parámetros relevantes para el sistema como ·temperatura del aire de entrada en los servidores ·temperatura del aire de salida de los servidores ·temperatura del agua de entrada y salida ·caudal de agua ·potencia de refrigeración ·velocidad ventilador ·fugas ·sensores opcionales ·Conexión directa del aparato via snmp a través de Ethernet ·Integración en RiZone Aplicación: El LCP absorbe el aire por la parte lateral del dorsal del armario para servidores, la enfría mediante el intercambiador de calor de alta potencia y vuelve a soplar el aire enfriado por la parte lateral del frontal del armario para servidores. Color: RAL 7035 Grado de protección: IP 40 según EN 60 529 Código EAN: 4028177661837 Código eCl@ss 4.1: 27180704 Código eCl@ss 5.1: 27180712 Código eCl@ss 6.0: 27180712 Código eCl@ss 7.0: 27180712 Código eCl@ss 8.0: 27180712 Código ETIM 3.0: EC000855 Código ETIM 4.0: EC002515 Código ETIM 5.0: EC002515 Código ETIM 6.0: EC002515
