# Ventilador EMC 20 m³/h 230VAC - de Rittal

- Propiedad del archivo: CONSTRUNARIO
- Formato: FIEBDC-3/2012
- Programa: Construnario Versión 3.51
- Fecha de los precios: 05/03/2019
- Divisa: EUR

**LÜ3237600** u Ventilador EMC 20 m³/h 230VAC - de Rittal
Color RAL7035 Grado de protección IP 54 NEMA12 Unidad completa lista para el montaje, incluye estera filtrante Para un funcionamiento energéticamente eficiente del ventilador con filtro se recomienda el montaje del termostato de interior, del regulador de velocidad o del termostato/regulador digital con pantalla de indicación Código EAN: 4028177652415 Código eCl@ss 4.1: 27180702 Código eCl@ss 5.1: 27180705 Código eCl@ss 6.0: 27180705 Código eCl@ss 7.0: 27180716 Código eCl@ss 8.0: 27180716 Código ETIM 3.0: EC000320 Código ETIM 4.0: EC000320 Código ETIM 5.0: EC000320 Código ETIM 6.0: EC000320
