# PDU esclava internacional, ejecución managed - DK7955.910 - de Rittal

- Propiedad del archivo: CONSTRUNARIO
- Formato: FIEBDC-3/2012
- Programa: Construnario Versión 3.51
- Fecha de los precios: 05/03/2019
- Divisa: EUR

**RNC7955910** u PDU esclava internacional, ejecución managed - DK7955.910 - de Rittal
A una PDU managed se le pueden conectar hasta 3 PDUs esclavas. Gracias a esta PDU compacta se puede equipar fácilmente cualquier rack TI con una distribución de corriente profesional. En el rack TS IT el montaje se puede realizar incluso sin herramientas. La construcción compacta hace posible un montaje sencillo. La PDU presenta un consumo energético bajo gracias al montaje de relés biestables. La alimentación eléctrica redundante se produce desde todas las fases. La PDU ofrece amplias funciones de gestión y de monitorización. Gracias a la exactitud de medición del 1% queda garantizada una elevada fiabilidad. Código EAN: 4028177685475 Código eCl@ss 4.1: 27188101 Código eCl@ss 5.1: 27143401 Código eCl@ss 6.0: 27143401 Código eCl@ss 7.0: 27142604 Código eCl@ss 8.0: 27142604 Código ETIM 3.0: EC000330 Código ETIM 4.0: EC000330 Código ETIM 5.0: EC000330 Código ETIM 6.0: EC000330
