# Marco elevador para seccionador bajo carga para fusibles t. 00 – SV9666.680 - de Rittal

- Propiedad del archivo: CONSTRUNARIO
- Formato: FIEBDC-3/2012
- Programa: Construnario Versión 3.51
- Fecha de los precios: 05/03/2019
- Divisa: EUR

**ISV9666680** u Marco elevador para seccionador bajo carga para fusibles t. 00 – SV9666.680 - de Rittal
Para anteponer la cubierta de protección contra contactos. Permite una conexión ilimitada de los seccionadores bajo carga para fusibles NH t. 00, 3 polos, distancia entre centros de barras 60 mm. Código EAN: 4028177676565 Código eCl@ss 4.1: 27188101 Código eCl@ss 5.1: 27370302 Código eCl@ss 6.0: 27370302 Código eCl@ss 7.0: 27400613 Código eCl@ss 8.0: 27400613 Código ETIM 3.0: EC000214 Código ETIM 4.0: EC001900 Código ETIM 5.0: EC001900 Código ETIM 6.0: EC001900
