# Maxi-PLS - placas de conexión - de Rittal

- Propiedad del archivo: CONSTRUNARIO
- Formato: FIEBDC-3/2012
- Programa: Construnario Versión 3.51
- Fecha de los precios: 05/03/2019
- Divisa: EUR

**MP9640330** u Maxi-PLS - placas de conexión - de Rittal
Para conexión sencilla de pletinas flexibles planas. Código EAN: 4028177238671 Código eCl@ss 4.1: 27188101 Código eCl@ss 5.1: 27370302 Código eCl@ss 6.0: 27370302 Código eCl@ss 7.0: 27400613 Código eCl@ss 8.0: 27379201 Código ETIM 3.0: EC001166 Código ETIM 4.0: EC002498 Código ETIM 5.0: EC002498 Código ETIM 6.0: EC002498
