# Techo IP 4X, BxT 600x800 MM - de Rittal

- Propiedad del archivo: CONSTRUNARIO
- Formato: FIEBDC-3/2012
- Programa: Construnario Versión 3.51
- Fecha de los precios: 18/03/2019
- Divisa: EUR

**SV9671386** u Techo IP 4X, BxT 600x800 MM - de Rittal
Para armarios sin techo, así como para intercambiar por el techo de serie de otros armarios TS. Código EAN: 4028177697256 Código eCl@ss 4.1: 27188101 Código eCl@ss 5.1: 27189234 Código eCl@ss 6.0: 27189234 Código eCl@ss 7.0: 27182405 Código eCl@ss 8.0: 27182405 Código ETIM 3.0: EC000744 Código ETIM 4.0: EC000744 Código ETIM 5.0: EC000744 Código ETIM 6.0: EC000744
