# Armarios compactos AE 400x500x210 - de Rittal

- Propiedad del archivo: CONSTRUNARIO
- Formato: FIEBDC-3/2012
- Programa: Construnario Versión 3.51
- Fecha de los precios: 05/03/2019
- Divisa: EUR

**AE1015600** u Armarios compactos AE 400x500x210 - de Rittal
RITTAL Armarios compactos AE 400x500x210 Material: -Caja: acero inoxidable -Puerta: acero inox., junta continua de poliuretano inyectado -Placa de montaje: chapa de acero -Cierres: cinc fundido a presión Superficie: -Armario y puerta: pulimentada, grano 240 -Placa de montaje: galvanizada -Cierres: niquelado Unidad de envase: -Armario con puerta(s) -Cierre de aldabilla o sistema de cierre de 3 puntos (en AE 1017.X00 y AE 1019.X00) con bombín de doble paletón -Placa de montaje Aprobaciones: -UL -CSA -TÜV -Germanischer Lloyd -Russian Maritime Register of Shipping -Lloyds Register of Shipping -Bureau Veritas -VDE Código EAN: 4028177583917 Código eCl@ss 4.1: 27180101 Código eCl@ss 5.1: 27180102 Código eCl@ss 6.0: 27180102 Código eCl@ss 7.0: 27180101 Código eCl@ss 8.0: 27180101 Código ETIM 3.0: EC000261 Código ETIM 4.0: EC000261 Código ETIM 5.0: EC000261 Código ETIM 6.0: EC000261
