# Intercambiador aire/agua 2,5KW techo - de Rittal

- Propiedad del archivo: CONSTRUNARIO
- Formato: FIEBDC-3/2012
- Programa: Construnario Versión 3.51
- Fecha de los precios: 05/03/2019
- Divisa: EUR

**SK3209500** u Intercambiador aire/agua 2,5KW techo - de Rittal
Clases de potencia de 1.875 - 4.000 W. Para aplicación en entornos agresivos. Posibilidades flexibles de acometida de agua. Código EAN: 4028177429840 Código eCl@ss 4.1: 27180704 Código eCl@ss 5.1: 27180712 Código eCl@ss 6.0: 27180712 Código eCl@ss 7.0: 27180712 Código eCl@ss 8.0: 27180712 Código ETIM 3.0: EC000431 Código ETIM 4.0: EC002515 Código ETIM 5.0: EC002515 Código ETIM 6.0: EC002515
