# Ventilador 55m³/h 115V 50/60Hz - de Rittal

- Propiedad del archivo: CONSTRUNARIO
- Formato: FIEBDC-3/2012
- Programa: Construnario Versión 3.51
- Fecha de los precios: 05/03/2019
- Divisa: EUR

**SK3238118** u Ventilador 55m³/h 115V 50/60Hz - de Rittal
Ventilador 55m³/h 115V 50/60Hz Código EAN: 4028177663459
