# Ventilador 105m³/h 230V 50/60Hz - de Rittal

- Propiedad del archivo: CONSTRUNARIO
- Formato: FIEBDC-3/2012
- Programa: Construnario Versión 3.51
- Fecha de los precios: 05/03/2019
- Divisa: EUR

**SK3239108** u Ventilador 105m³/h 230V 50/60Hz - de Rittal
Ventilador 105m³/h 230V 50/60Hz Código EAN: 4028177663473
