# Ventilador para SK 3238.1xx - de Rittal

- Propiedad del archivo: CONSTRUNARIO
- Formato: FIEBDC-3/2012
- Programa: Construnario Versión 3.51
- Fecha de los precios: 05/03/2019
- Divisa: EUR

**SK3238208** u Ventilador para SK 3238.1xx - de Rittal
Ventilador para SK 3238.1xx Código EAN: 4028177663466
