# Ventilador EMC con filtro105m³/h - de Rittal

- Propiedad del archivo: CONSTRUNARIO
- Formato: FIEBDC-3/2012
- Programa: Construnario Versión 3.51
- Fecha de los precios: 05/03/2019
- Divisa: EUR

**SK3239610** u Ventilador EMC con filtro105m³/h - de Rittal
Ventilador EMC con filtro105m³/h Código EAN: 4028177684652
