# Sensor de temperatura externo Blue e+ - de Rittal

- Propiedad del archivo: CONSTRUNARIO
- Formato: FIEBDC-3/2012
- Programa: Construnario Versión 3.51
- Fecha de los precios: 06/03/2019
- Divisa: EUR

**SK3124400** u Sensor de temperatura externo Blue e+ - de Rittal
Sensor NTC para la regulación de refrigeradores Blue e+ según punto de medición individual dentro del armario (regulación según sensor externo) y según salida de aire frío del refrigerador dentro del armario (regulación según temperatura de expulsión). Código EAN: 4028177801370 Código eCl@ss 4.1: 27200202 Código eCl@ss 5.1: 27200208 Código eCl@ss 6.0: 27200208 Código eCl@ss 7.0: 27200208 Código eCl@ss 8.0: 27200208 Código ETIM 3.0: EC000407 Código ETIM 4.0: EC000407 Código ETIM 5.0: EC000407 Código ETIM 6.0: EC000407
