# Módulo lateral para áreas de función para subdivisión interior - SV9673.064 - de Rittal

- Propiedad del archivo: CONSTRUNARIO
- Formato: FIEBDC-3/2012
- Programa: Construnario Versión 3.51
- Fecha de los precios: 05/03/2019
- Divisa: EUR

**SV9673064** u Módulo lateral para áreas de función para subdivisión interior - SV9673.064 - de Rittal
Pared de separación lateral para áreas de función, para fijar en el perfil TS. Preparado para incorporar ángulos de montaje para separadores del área de función horizontales o placas de montaje. Dos perforaciones del sistema TS permiten la utilización de otros accesorios TS. Con los módulos laterales para reducir la profundidad del área de función y una construcción auxiliar compuesta por carriles de montaje TS 17 x 17 es posible crear un espacio libre en el lateral, para por ej. el paso de un sistema de barras colectoras. Código EAN: 4028177684720 Código eCl@ss 4.1: 27188101 Código eCl@ss 5.1: 27370302 Código eCl@ss 6.0: 27370302 Código eCl@ss 7.0: 27400613 Código eCl@ss 8.0: 27400613 Código ETIM 3.0: EC001166 Código ETIM 4.0: EC001900 Código ETIM 5.0: EC001900 Código ETIM 6.0: EC002525
