# Caja de mando, inoxidable - de Rittal

- Propiedad del archivo: CONSTRUNARIO
- Formato: FIEBDC-3/2012
- Programa: Construnario Versión 3.51
- Fecha de los precios: 05/03/2019
- Divisa: EUR

**CPEG6681000** u Caja de mando, inoxidable - de Rittal
A elección con o sin caja para teclado ·Resistente a limpiezas a presión (grado de protección IP 69K). La junta se encuentra entre dos superficies y se comprime de forma óptima mediante el atornillado. ·Apto para salas con elevadas exigencias en higiene Atornillado para las elevadas exigencias en el sector de la alimentación. Tornillos hexagonales interiores con tapones de plástico o exteriores. ·Inmejorables condiciones EMC El laberinto de junta permite alcanzar una elevada protección de AF. ·Accesibilidad Soporte del dorsal en el interior. Esta solución resulta más higiénica que las bisagras exteriores. ·Manipulación Dos uniones con conducto entre las cajas. Material: Acero inoxidable 1.4301 (AISI 304) Superficie: Pulimentado de 1,5 mm, grano 240 Grado de protección: IP 69K según DIN 40 050-9 Sala blanca: Clase de pureza del aire 1 según DIN EN ISO 14 644-1 Código EAN: 4028177305656 Código eCl@ss 4.1: 27180101 Código eCl@ss 5.1: 27180505 Código eCl@ss 6.0: 27180505 Código eCl@ss 7.0: 27180505 Código eCl@ss 8.0: 27180505 Código ETIM 3.0: EC000058 Código ETIM 4.0: EC002504 Código ETIM 5.0: EC002504 Código ETIM 6.0: EC002504
