# Módulo activo - de Rittal

- Propiedad del archivo: CONSTRUNARIO
- Formato: FIEBDC-3/2012
- Programa: Construnario Versión 3.51
- Fecha de los precios: 05/03/2019
- Divisa: EUR

**Ri7856400** u Módulo activo - de Rittal
Módulos de medición PSM con funcionalidad de conexión de las salidas y medición de la energía. Ejecuciones disponibles con IEC 60320 C13 & C19 así como CEE 7/3 (toma de tierra). Código EAN: 4028177556126
