# Módulos para disyuntores – SV9666.430 - de Rittal

- Propiedad del archivo: CONSTRUNARIO
- Formato: FIEBDC-3/2012
- Programa: Construnario Versión 3.51
- Fecha de los precios: 05/03/2019
- Divisa: EUR

**ISV9666430** u Módulos para disyuntores – SV9666.430 - de Rittal
Adecuados para alojar disyuntores convencionales de los fabricantes ABB, Eaton, Schneider Electric y Siemens Cubierta precintable. Código EAN: 4028177676381 Código eCl@ss 4.1: 27188101 Código eCl@ss 5.1: 27370302 Código eCl@ss 6.0: 27370302 Código eCl@ss 7.0: 27142409 Código eCl@ss 8.0: 27400608 Código ETIM 3.0: EC001166 Código ETIM 4.0: EC001893 Código ETIM 5.0: EC001897 Código ETIM 6.0: EC001893
