# Accesorios para interfaz hombre/máquina, columnas señalización, luz intermitente 24V Azul - de Rittal

- Propiedad del archivo: CONSTRUNARIO
- Formato: FIEBDC-3/2012
- Programa: Construnario Versión 3.51
- Fecha de los precios: 18/03/2019
- Divisa: EUR

**SG2370540** u Accesorios para interfaz hombre/máquina, columnas señalización, luz intermitente 24V Azul - de Rittal
RITTAL Accesorios para interfaz hombre/máquina, columnas señalización, elemento luz intermitente 24V Azul Elementos ópticos para columnas de señalización, modulares Con emisión de señal en 360° mediante una técnica de prisma optimizada. Número de niveles posibles = 5 elementos, con la misma tensión. Material: -Caja: poliamida -Pantalla: policarbonato transparente Grado de protección: IP 54, si la tapa o el elemento acústico se monta en la parte superior. Adicionalmente se precisa: Lámparas incandescentes para elementos de luz fija Código EAN: 4028177656499 Código eCl@ss 4.1: 27188101 Código eCl@ss 5.1: 27371220 Código eCl@ss 6.0: 27371220 Código eCl@ss 7.0: 27371220 Código eCl@ss 8.0: 27371220 Código ETIM 3.0: EC000232 Código ETIM 4.0: EC000232 Código ETIM 5.0: EC000232 Código ETIM 6.0: EC000232
