# Accesorios para interfaz hombre/máquina, cajón, cubierta de retirada del papel - de Rittal

- Propiedad del archivo: CONSTRUNARIO
- Formato: FIEBDC-3/2012
- Programa: Construnario Versión 3.51
- Fecha de los precios: 18/03/2019
- Divisa: EUR

**IW6903200** u Accesorios para interfaz hombre/máquina, cajón, cubierta de retirada del papel - de Rittal
RITTAL Accesorios para interfaz hombre/máquina, cajón, cubierta de retirada del papel Para montaje en superficies Permite una sencilla retirada de páginas de la impresora, sin necesidad de abrir la puerta de la caja o armario. Cubierta de cristal acrílico con cierre magnético Código EAN: 4028177524729 Código eCl@ss 4.1: 27188101 Código eCl@ss 5.1: 27189244 Código eCl@ss 6.0: 27189244 Código eCl@ss 7.0: 27189190 Código eCl@ss 8.0: 27189260 Código ETIM 3.0: EC000318 Código ETIM 4.0: EC002617 Código ETIM 5.0: EC002617 Código ETIM 6.0: EC002617
