# Accesorios para interfaz hombre/máquina, cajón para teclado 2 UA - de Rittal

- Propiedad del archivo: CONSTRUNARIO
- Formato: FIEBDC-3/2012
- Programa: Construnario Versión 3.51
- Fecha de los precios: 18/03/2019
- Divisa: EUR

**LZ7281035** u Accesorios para interfaz hombre/máquina, cajón para teclado 2 UA - de Rittal
RITTAL Accesorios para interfaz hombre/máquina, cajón para teclado de 2 UA para un nivel de fijación de 482,6 mm (19?) Para teclados de hasta 430 mm de anchura y 250 mm de profundidad con placa frontal abatida. Material: Chapa de acero con frontal de aluminio Superficie: Pintada Color: RAL 7035 Unidad de envase: -Cajón con cierre con asas, -frontal abatible, -alfombrilla extraíble, -soporte para ratón, -práctica entrada de cables -y tracción Código EAN: 4028177165946 Código eCl@ss 4.1: 27188101 Código eCl@ss 5.1: 27189219 Código eCl@ss 6.0: 27189219 Código eCl@ss 7.0: 27189261 Código eCl@ss 8.0: 27189261 Código ETIM 3.0: EC000316 Código ETIM 4.0: EC002620 Código ETIM 5.0: EC002620 Código ETIM 6.0: EC002620
