# Accesorios para interfaz hombre/máquina, cajón 19"/2 UA - de Rittal

- Propiedad del archivo: CONSTRUNARIO
- Formato: FIEBDC-3/2012
- Programa: Construnario Versión 3.51
- Fecha de los precios: 18/03/2019
- Divisa: EUR

**CPG6002000** u Accesorios para interfaz hombre/máquina, cajón 19"/2 UA - de Rittal
RITTAL Accesorios para interfaz hombre/máquina, cajón 19"/2 UA para teclado y ratón Para montaje en: ·Todas las superficies suficientemente grandes (por ej. puerta, lateral) ·Taladros del sistema 19? ·Placas frontales ·directamente en Comfort-Panel y Optipanel con el tamaño adecuado, seleccionable a través de los configuradores www.rittal.es Adecuado para el ·Alojamiento de teclados hasta máx. 390 x 32 x 139 mm. ·Soporte de ratón o trackball convencionales. Ejecución: -Cajón: con retención -Placa frontal: con cierre de seguridad (cierre nº 12321) y listón asa Material: -Caja para cajones: chapa de acero -Cajón y placa frontal: aluminio Superficie: -Caja para cajones: galvanizada -Cajón y placa frontal: anodizado natural Unidad de envase: Incl. material de fijación para el montaje en cajas de mando Comfort-Panel/Optipanel Código EAN: 4028177150072 Código eCl@ss 4.1: 27188101 Código eCl@ss 5.1: 27189219 Código eCl@ss 6.0: 27189219 Código eCl@ss 7.0: 27189261 Código eCl@ss 8.0: 27189261 Código ETIM 3.0: EC000316 Código ETIM 4.0: EC002620 Código ETIM 5.0: EC002620 Código ETIM 6.0: EC002620
