# Accesorios para interfaz hombre/máquina, montaje frontal, juego fijación para espárragos M4 - de Rittal

- Propiedad del archivo: CONSTRUNARIO
- Formato: FIEBDC-3/2012
- Programa: Construnario Versión 3.51
- Fecha de los precios: 18/03/2019
- Divisa: EUR

**CPG6058500** u Accesorios para interfaz hombre/máquina, montaje frontal, juego fijación para espárragos M4 - de Rittal
RITTAL Accesorios para interfaz hombre/máquina, montaje frontal, juego fijación para espárragos M4 para Optipanel Para montaje de ·Placas frontales de aluminio ·Paneles de mando ·Teclados Unidad de envase: UE = 10 garras de retención y casquillos Código EAN: 4028177163676 Código eCl@ss 4.1: 27188101 Código eCl@ss 5.1: 27189234 Código eCl@ss 6.0: 27189234 Código eCl@ss 7.0: 27189234 Código eCl@ss 8.0: 27189234 Código ETIM 3.0: EC000318 Código ETIM 4.0: EC002625 Código ETIM 5.0: EC002625 Código ETIM 6.0: EC002625
