# Accesorios para interfaz hombre/máquina, montaje frontal, placas frontales 178x350mm - de Rittal

- Propiedad del archivo: CONSTRUNARIO
- Formato: FIEBDC-3/2012
- Programa: Construnario Versión 3.51
- Fecha de los precios: 18/03/2019
- Divisa: EUR

**CPG6028510** u Accesorios para interfaz hombre/máquina, montaje frontal, placas frontales 178x350mm - de Rittal
RITTAL Accesorios para interfaz hombre/máquina, juego fijación, placas frontales 178x350mm para Compact-Panel Material: Aluminio, 3 mm Superficie: Anodizado natural Código EAN: 4028177382749 Código eCl@ss 4.1: 27188101 Código eCl@ss 5.1: 27189217 Código eCl@ss 6.0: 27189217 Código eCl@ss 7.0: 27189217 Código eCl@ss 8.0: 27189217 Código ETIM 3.0: EC000456 Código ETIM 4.0: EC000456 Código ETIM 5.0: EC000456 Código ETIM 6.0: EC000456
