# Accesorios para interfaz hombre/máquina, accesorios montaje, unión superfices cajas - de Rittal

- Propiedad del archivo: CONSTRUNARIO
- Formato: FIEBDC-3/2012
- Programa: Construnario Versión 3.51
- Fecha de los precios: 18/03/2019
- Divisa: EUR

**SZ2383010** u Accesorios para interfaz hombre/máquina, accesorios montaje, unión superfices cajas - de Rittal
RITTAL Accesorios para interfaz hombre/máquina, accesorios montaje, unión de superfices para cajas Para alojar soportes para teclados (SM 2383.000, ver página 800). Material: -Unión de superficies: perfil de aluminio extrusionado -Cubierta lateral: chapa de acero Superficie: Unión de superficies: anodizado natural Color: RAL 7024 Unidad de envase: Incluye material de fijación Código EAN: 4028177367654 Código eCl@ss 4.1: 27188101 Código eCl@ss 5.1: 27189234 Código eCl@ss 6.0: 27189234 Código eCl@ss 7.0: 27189290 Código eCl@ss 8.0: 27189234 Código ETIM 3.0: EC000318 Código ETIM 4.0: EC002625 Código ETIM 5.0: EC002625 Código ETIM 6.0: EC002625
