# Accesorios para interfaz hombre/máquina, juego asas - de Rittal

- Propiedad del archivo: CONSTRUNARIO
- Formato: FIEBDC-3/2012
- Programa: Construnario Versión 3.51
- Fecha de los precios: 18/03/2019
- Divisa: EUR

**SZ2389000** u Accesorios para interfaz hombre/máquina, juego asas - de Rittal
RITTAL Accesorios para interfaz hombre/máquina, juego asas Para montaje vertical u horizontal sobre cualquier superficie. Longitud total: 420 mm. Material: -Tubo asa: aluminio -Soportes del tubo: cinc fundido a presión Superficie: Tubo asa: anodizado natural Color: Soportes del tubo: RAL 7035 Unidad de envase: -4 soportes del tubo -2 tubos asa Accesorios: -Portapapeles -Portaesquemas transparente Código EAN: 4028177340138 Código eCl@ss 4.1: 27188101 Código eCl@ss 5.1: 27189220 Código eCl@ss 6.0: 27189220 Código eCl@ss 7.0: 27189266 Código eCl@ss 8.0: 27189266 Código ETIM 3.0: EC000327 Código ETIM 4.0: EC002626 Código ETIM 5.0: EC002626 Código ETIM 6.0: EC002626
