# Interfaz para 2x DRC - de Rittal

- Propiedad del archivo: CONSTRUNARIO
- Formato: FIEBDC-3/2012
- Programa: Construnario Versión 3.51
- Fecha de los precios: 18/03/2019
- Divisa: EUR

**Ri7890500** u Interfaz para 2x DRC - de Rittal
RITTAL CMC Sensores, Interfaz para 2x DRC Controlador RFID Este controlador conecta el lector RFID (antena) del bastidor de montaje de 19? con el CMC. De esta forma el CMC es capaz de indicar cambios automáticos, representar gráficamente el armario con los componentes instalados, así como exponer un gestor de capacidad. Se precisa un controlador RFID por rack. Dimensiones de la caja anchura x altura x profundidad: 136 x 44 (1 UA) x 129 mm Material: Plástico Tensión: 24 V c.c. Conexiones: -Casquillo RJ 45 (conexión a CMC) -2 Mini-DIN (conexión marco RFID y lector Floor) Adicionalmente se precisa: Cable patch Cat 5 Código EAN: 4028177617155 Código eCl@ss 4.1: 27188101 Código eCl@ss 5.1: 27189253 Código eCl@ss 6.0: 27189253 Código eCl@ss 7.0: 27189253 Código eCl@ss 8.0: 27189253 Código ETIM 3.0: EC001455 Código ETIM 4.0: EC002627 Código ETIM 5.0: EC002627 Código ETIM 6.0: EC002627
