# Unidad monitor-teclado, 1UA - RAL 7035 alemán - de Rittal

- Propiedad del archivo: CONSTRUNARIO
- Formato: FIEBDC-3/2012
- Programa: Construnario Versión 3.51
- Fecha de los precios: 18/03/2019
- Divisa: EUR

**Ri9055310** u Unidad monitor-teclado, 1UA - RAL 7035 alemán - de Rittal
RITTAL Unidad monitor-teclado, 1UA - RAL 7035 alemán con pantalla TFT de 17? y conexión VGA/DVI Ventajas: ·Ejecución de alto valor y excelente calidad ·Conexión de video analógica y digital ·Bloque numérico separado ·Opcionalmente con sistema KVM integrado con hasta 32 conexiones de servidores en 1 UA ·Baja absorción de energía ·Sencillo montaje Ejecución técnica -Pantalla TFT de 17? (432 mm) -Resolución física 1280 x 1024 -Formato 4: 3 -16,7millones de colores -Brillo aprox. 350 cd/m2 (typ.) -Contraste aprox. 1000 : 1 -Tensión de red 100 240 V c.a., 50 60 Hz -Temperatura ambiente +5°C hasta +45°C (en servicio) -Absorción máx. de potencia en servicio sin sistema KVM opcional: 32 W -Absorción máx. de potencia con unidad del monitor cerrada sin sistema KVM opcional: < 1 W -Conexiones en la parte posterior: tensión, VGA, DVI-D, PS/2, USB, fuente de alimentación para KVM -Cierre frontal -Los cables son conducidos de forma segura en una guía. Accesorios: Para la vigilancia de varios servidores. Swiches KVM Código EAN: 4028177638372 Código eCl@ss 4.1: 27188101 Código eCl@ss 5.1: 27189253 Código eCl@ss 6.0: 27189253 Código eCl@ss 7.0: 27189253 Código eCl@ss 8.0: 19200201 Código ETIM 3.0: EC001455 Código ETIM 4.0: EC001428 Código ETIM 5.0: EC001428 Código ETIM 6.0: EC001428
