# Fuente de alimentación - de Rittal

- Propiedad del archivo: CONSTRUNARIO
- Formato: FIEBDC-3/2012
- Programa: Construnario Versión 3.51
- Fecha de los precios: 18/03/2019
- Divisa: EUR

**Ri7030060** u Fuente de alimentación - de Rittal
RITTAL Accesorios CMC III, Fuente de alimentación La fuente de alimentación CMC II puede integrarse en la unidad de montaje CMC III. Fuente de alimentación CMC III Tensión de entrada 100 240 V 50/60 Hz, tensión de salida 24 V c.c., 2 A Código EAN: 4028177659384 Código eCl@ss 4.1: 27188101 Código eCl@ss 5.1: 27189253 Código eCl@ss 6.0: 27189253 Código eCl@ss 7.0: 27189253 Código eCl@ss 8.0: 27189253 Código ETIM 3.0: EC001455 Código ETIM 4.0: EC002627 Código ETIM 5.0: EC002627 Código ETIM 6.0: EC002627
