# Accesorios para armarios Técnica equipamiento 19", cajas empalme Patch-panels 12, 1UA - de Rittal

- Propiedad del archivo: CONSTRUNARIO
- Formato: FIEBDC-3/2012
- Programa: Construnario Versión 3.51
- Fecha de los precios: 18/03/2019
- Divisa: EUR

**LZ7169535** u Accesorios para armarios Técnica equipamiento 19", cajas empalme Patch-panels 12, 1UA - de Rittal
RITTAL Accesorios para armarios Técnica equipamiento 19", cajas empalme Patch-panels 12, 1UA para cajas de empalme de F.O., posibilidad de cierre Para las cajas de empalme pueden escogerse 20 paneles con escotaduras para el montaje de diferentes conectores de F.O., así como 3 paneles ciegos para equipamiento libre o como cubierta. Material: Chapa de acero Color: RAL 7035 Atención: Dibujos de los troqueles Código EAN: 4028177166752 Código eCl@ss 4.1: 27188101 Código eCl@ss 5.1: 27182501 Código eCl@ss 6.0: 27182501 Código eCl@ss 7.0: 19170112 Código eCl@ss 8.0: 19170113 Código ETIM 3.0: EC000325 Código ETIM 4.0: EC001130 Código ETIM 5.0: EC001130 Código ETIM 6.0: EC001130
