# Accesorios para armarios Técnica equipamiento 19", cajas empalme F.O. 1UA - de Rittal

- Propiedad del archivo: CONSTRUNARIO
- Formato: FIEBDC-3/2012
- Programa: Construnario Versión 3.51
- Fecha de los precios: 18/03/2019
- Divisa: EUR

**LZ7170535** u Accesorios para armarios Técnica equipamiento 19", cajas empalme F.O. 1UA - de Rittal
RITTAL Accesorios para armarios Técnica equipamiento 19", cajas de empalme de F.O. 1UA con extracción telescópica posibilidad de cierre La caja de empalme de 482,6 mm (19?) sirve para el alojamiento de módulos de empalme y puede instalarse en cualquier armario para redes de 482,6 mm (19?), pudiéndose utilizar como punto final o de distribución. El acceso óptimo a los módulos y a la entrada de cables se consigue mediante la extracción telescópica. El alojamiento de módulos variable permite el montaje antigiro de cualquier módulo. El cierre de seguridad de la parte frontal garantiza la protección contra accesos no autorizados. La parte trasera de la caja se encuentra totalmente abierta para facilitar la entrada de cables. Una junta de estanqueidad de goma impide la entrada de polvo. Los cables de F.O. pueden sujetarse mediante bridas o abrazaderas. Dos bridas contra tracción, así como los clips de guiado de cables para los mazos de cables ofrecen una solución adecuada para el cableado de F.O.. Profundidad de montaje: 363 mm Material: Chapa de acero Color: RAL 7035 Unidad de envase: -Caja de empalme -Clips de guiado de cables -Cierre de seguridad -Cubierta para módulos -Accesorios de fijación para patch-panel Atención: Suministro sin patch-panel ni módulos Código EAN: 4028177166769 Código eCl@ss 4.1: 27188101 Código eCl@ss 5.1: 27180203 Código eCl@ss 6.0: 27180203 Código eCl@ss 7.0: 19170112 Código eCl@ss 8.0: 19170113 Código ETIM 3.0: EC000325 Código ETIM 4.0: EC001130 Código ETIM 5.0: EC001130 Código ETIM 6.0: EC001130
