# Accesorios para armarios Técnica equipamiento 19", Patch-panels panel ciego RAL 7035 6UA - de Rittal

- Propiedad del archivo: CONSTRUNARIO
- Formato: FIEBDC-3/2012
- Programa: Construnario Versión 3.51
- Fecha de los precios: 18/03/2019
- Divisa: EUR

**LZ7156035** u Accesorios para armarios Técnica equipamiento 19", Patch-panels panel ciego RAL 7035 6UA - de Rittal
RITTAL Accesorios para armarios Técnica equipamiento 19", Patch-panels panel ciego RAL 7035 6UA 482,6 mm (19?) Como cubierta de espacios vacíos o para el equipamiento libre. Material: Chapa de acero Código EAN: 4028177165779 Código eCl@ss 4.1: 27188101 Código eCl@ss 5.1: 27182504 Código eCl@ss 6.0: 27182504 Código eCl@ss 7.0: 27181001 Código eCl@ss 8.0: 27189217 Código ETIM 3.0: EC000325 Código ETIM 4.0: EC000456 Código ETIM 5.0: EC000456 Código ETIM 6.0: EC000456
