# RiCase, Placa dorsal 482, 6mm 12AI.(UA) - de Rittal

- Propiedad del archivo: CONSTRUNARIO
- Formato: FIEBDC-3/2012
- Programa: Construnario Versión 3.51
- Fecha de los precios: 18/03/2019
- Divisa: EUR

**EL1937200** u RiCase, Placa dorsal 482, 6mm 12AI.(UA) - de Rittal
RITTAL RiCase Placa dorsal 482,6mm 12AI.(UA) atornillable Para el cierre de la parte posterior o como placa frontal Material: Aluminio Superficie: Anodizado natural Adicionalmente se precisa: -Tuerca enjaulada M6 -Tornillos de fijación M6x16mm Código EAN: 4028177012806 Código eCl@ss 4.1: 27188101 Código eCl@ss 5.1: 27182504 Código eCl@ss 6.0: 27182504 Código eCl@ss 7.0: 27181001 Código eCl@ss 8.0: 27189217 Código ETIM 3.0: EC000325 Código ETIM 4.0: EC000456 Código ETIM 5.0: EC000456 Código ETIM 6.0: EC000456
